# Realschule Walldorf Dachsanierung
Angebotsaufforderung (GAEB DA XML 3.1, DA83)
Projekt: 2025-07
Währung: EUR
Vergabeart: Beschränkte Ausschreibung
Erstellt mit: GXML Toolbox V3.13 R20101116, ORCA AVA Professional Edition 17.00.000.19, 27.03.2026

## 02 Dachabdichtungsarbeiten

*Hinweis: Vorbemerkungen zur Leistungsbeschreibung*
1.  Ort der Baumaßnahme
Schulzentrum Walldorf
Schwetzinger Straße 95
69190 Walldorf

2.  Baumaßnahme
Gegenstand der Baumaßnahme ist die Sanierung des Flachdachs über dem 3. Obergeschoss der Realschule.

3.  Bestandsgebäude
Das Hauptgebäude des Schulzentrums in Walldorf dient der Unterbringung der Theodor-Heuss-Realschule und dem Gymnasium Walldorf.
Das Hauptgebäude wurde in den Jahren 1970 bis 1980 in vier Bauabschnitten als Stahlbetonkonstruktion mit Rippendecken auf Stützen und Trockenbauwänden errichtet und in den Jahren 1998 und 2003 in zwei weiteren Abschnitten um ein drittes Obergeschoss und zwei Lehrerzimmer in Stahlbauweise aufgestockt. Die Versorgungskerne dienen der Gebäudeaussteifung. Die Aufstockungen von Gymnasium und Realschule als 3. Obergeschoss sind mit einigen Jahren Abstand nacheinander erfolgt. Dabei wurden die Betonkerne nach oben verlängert. Der restliche Teil des 3. OGs wurde als Stahlkonstruktion mit Holzbalkenböden und einem Trapezblechdach ausgeführt. Die Innenwände sind hauptsächlich als Trockenbaukonstruktion ausgeführt.
Die zu sanierende Dachfläche besteht noch aus dem bauzeitlichen Dachaufbau. Dieser hat nach Angaben der Schlussrechnung vom 04.12.1997 folgenden Schichtenaufbau:
- Trapezblech
- Dampfsperrschicht aus Bitumenschweißbahnen, Dicke 4mm mit Einlage aus Glasvlies und Aluminiumband, streifenweise geschweißt
- Erste Schicht Wärmedämmung und Dachabdichtung als Rubimont-Flachdach-Montage-System 59 PE 45140 mm mit 2-lagiger Abdichtung Sarnafil G 444-27 EL, Dicke 2,3-2,7mm
- Zweite Schicht Wärmedämmung und Dachabdichtung als Rubimont-Flachdach-Montage-System 59 PE 45/140 mm mit 2-lagiger Abdichtung Sarnafil G 444-27 EL, Dicke 2,3-2,7mm
Im Jahr 2025 fand ein Wassereintritt statt. Nach dem Wassereintritt wurde die Dachbahn durch einen örtlichen Dachdecker durch das Aufschweißen weiterer Bitumenbahnen und das Verkleben mit Bitumenkleber provisorisch abgedichtet
Aus der vorliegenden Tragwerksplanung von 1996 zur Aufstockung ist zu entnehmen, dass das Trapezblechdach keiner zusätzlichen Last ausgesetzt werden darf. Die Anstauhöhe ist auf 100mm begrenzt.
Der Rohbau der Attika besteht aus einer Stahlkonstruktion mit Trapezblechdach. Die Fassade des 3. OGs besteht aus einer Pfosten-Riegel-Konstruktion bzw. einem Holzständerwerk und ist mit Eternitplatten bekleidet. Die Attika hat vom Schulhof, auf dem die Baustelleneinrichtungsfläche aufgebaut wird, eine Höhe von etwa 18,00 m, die Oberkante der Dachabdichtung etwa eine Höhe von 17,50m.
Eine Ortsbesichtigung vor Abgabe des Angebots in Absprache mit dem Auslober wird empfohlen.

4.  Baustelle
Die Baumaßnahmen finden größtenteils in den Sommerferien und nach Erfordernis und Absprache teilweise während des laufenden Schulbetriebs statt. Die sich durch den laufenden Schulbetrieb ergebenden Beeinträchtigungen für kontinuierliche Arbeitsabläufe sind vom Auftragnehmer organisatorisch im Arbeitsablauf zu berücksichtigen:
nichtstörende Tätigkeiten während des Schulbetriebs ganztags, störende wie Bohrarbeiten in Beton, lärmverursachender Maschinen- und Gerätebetrieb und dergleichen außerhalb des hauptsächlichen Schulbetriebs nachmittags ab 13:00 Uhr.
Störende Tätigkeiten sind zwingend der Bauleitung und dem Sekretariat der Realschule vorab anzuzeigen und genehmigen zu lassen.
Die Arbeiten insgesamt müssen lärmarm erfolgen; lautes Rufen, das Abspielen von Unterhaltungsmedien und dergleichen sind zu unterlassen.
Außerdem ist während des laufenden Schulbetriebs der insbesondere in den Pausen erhebliche Schülerverkehr innerhalb und außerhalb des Gebäudes zu berück- sichtigen. Gefahrenbereiche sind entsprechend zu kennzeichnen und abzusperren. Auch während der Ferien ist das Schulgelände für die Öffentlichkeit geöffnet und es ist mit Personenverkehr zu rechnen.
Personen dürfen sich auf keinen Fall unter schwebenden Lasten aufhalten können. Die Gefährdungsbeurteilung für Baumaßnahmen in Schulgebäuden mit Datum vom 21.03.2025, sowie die Sicherheitsvorschrift für Fremdfirmen mit Bestätigung ist zwingend zu beachten (Siehe Anlage). Die Bestätigung ist vom Auftragnehmer auszufüllen.
Auf dem Schulgelände gilt die Straßenverkehrsordnung. Auf der Gebäudezufahrt ist Schrittgeschwindigkeit einzuhalten. Gegenüber dem Schüler- und Personenverkehr besteht eine besondere Sorgfalts- und Rücksichtnahmepflicht. Mit unerwartetem und unvorsichtigem Verhalten der Schüler ist jederzeit und überall zu rechnen. Rückwärtsfahren ist nur in Ausnahmefällen erlaubt, hierbei besteht Einweisungspflicht. Einweisungspflicht besteht generell beim Fahren mit Großfahrzeugen auf dem Schulgelände.
Zufahrtswege für Feuerwehr-, Rettungs-, Polizei- und sonstige Hilfsfahrzeuge außerhalb des Gebäudes ebenso wie Rettungswege und Notausgänge im Gebäude sind jederzeit freizuhalten.
Zugänglichkeit zum Gebäude besteht in den Schulferien montags bis freitags von 07:00 bis 16:00 Uhr. Beabsichtigte bzw. erforderliche Arbeitszeiten darüber hinaus sind mit dem Auftraggeber und Hausmeistern mit ausreichendem Vorlauf von mindestens 3 Tagen abzusprechen.
Material ist zwingend nur in Absprache mit der Bauleitung auf der Baustelleneinrichtungsfläche zu lagern. Firmenfahrzeuge sind nach Be- und Entladevorgängen auf dem allgemeinen Parkplatz abzustellen. Materialanlieferungen über die Pausenhöfe sind außerhalb der Pausenzeiten durchzuführen. Eine Ladezone wird in Absprache mit dem Auftraggeber und der Bauleitung festgelegt.
Die Unterrichts- und Pausenzeiten sind wie folgt:
1.Std.  7:40 - 8:25 Uhr
2. Std.  8:30 - 9:15 Uhr
  Pause
3. Std.  9:35 - 10:20 Uhr
4. Std.  10:25 - 11:10 Uhr
  Pause
5.Std.  11:25 - 12:10 Uhr
6. Std.  12:15 - 13:00 Uhr
  Mittagspause
7. Std.  13:30 - 14:15 Uhr
8. Std.  14:20 - 15:05 Uhr
  Pause
9. Std.  15:15 - 16:00 Uhr
10. Std.  16:05 - 16:50 Uhr
Über Straßensperrungen und ähnliches in den Zufahrtsbereichen im Ausführungszeitraum ist zum Zeitpunkt der Veröffentlichung der Ausschreibung nichts bekannt, dies kann jedoch während der Ausführung nicht gänzlich ausgeschlossen werden.
Materiallieferungen und -sendungen sind nicht an den Auftraggeber, die Schule oder die Bauleitung zu richten, sondern an einen ortsanwesenden Beauftragten des Auftragnehmers. Seitens des Auftraggebers, der Schule bzw. der Bauleitung werden keinerlei Materiallieferungen angenommen oder quittiert oder Fracht- und Transportgebühren verauslagt.
Abschließbare Aufenthalts- und Lagerräume stehen nicht zur Verfügung. Die Baustelleneinrichtungsfläche wird vor dem Gebäude eingerichtet. Lagerplätze können nur innerhalb der Baustelleneinrichtungsfläche nach vorheriger Absprache mit der Bauleitung eingerichtet werden. Hilfskräfte und Transporthilfen stehen bauseits nicht zur Verfügung. Der Auftragnehmer hat die für ihn angelieferten Materialien sicher zu lagern. Die benutzten Flächen sind nach der Räumung in ihren ursprünglichen Zustand zu versetzen.
Durch die Ausführung seiner Arbeiten oder durch den Transport entstandene Schäden an Gebäuden, Straßen, Zufahrten, Außenanlagen, Versorgungsleitungen, Kanälen usw. hat der Auftragnehmer auf seine Kosten sofort zu beheben. Die Behebung ist von ihm selbst zu veranlassen.
Abtrennungen des Baubereichs wie Staubschutzwände oder Absperrungen sind stets geschlossen zu halten, um das Verbreiten von Verschmutzungen im übrigen Gebäude und das Betreten der Baubereiche durch Unbefugte zu verhindern.
Anschlussleitungen für Baustrom und Bauwasser zu den Entnahmestellen sind so zu verlegen, dass sie keine Unfallgefährdung oder Behinderung darstellen.
Hofeinläufe dürfen nicht zur Abwasser- oder Schmutzbeseitigung (Mörtel, Farbe etc.) genutzt werden. Abwasser muss ordnungsgemäß eingeleitet werden und darf keine Verunreinigungen aufweisen, die den einschlägigen und örtlichen Entwässerungsvorschriften widersprechen.
Verschmutzungen, Bauabfälle und dergleichen sind unverzüglich (täglich) zu beseitigen. Kosten, die dem Auftraggeber für die Beseitigung der Verschmutzungen entstehen, werden dem Auftragnehmer in Rechnung gestellt und von dessen Rechnung abgezogen.

5.  Arbeits- und Gesundheitsschutz
Der Auftragnehmer ist hinsichtlich des Arbeits- und Gesundheitsschutzes über die Erfüllung der Arbeitsschutzpflichten gegenüber seinen Beschäftigten und sich selbst sowie zur Abstimmung mit anderen Unternehmern entsprechend § 8 ArbSchG und § 6 Abs. 2 UVV bdquo;Grundsätze der Präventionldquo; (BGV A 1) hinaus auch zur Beachtung und Abstellung möglicher Gefährdungen Dritter (Schulbetrieb) verpflichtet. Stellt der Auftragnehmer oder seine Beschäftigten Mängel oder Gefahrensituationen fest, sind diese unverzüglich den Vorgesetzten, gegebenenfalls anderen Firmen und in jedem Fall der Bauleitung zu melden und es ist auf deren Abstellung hinzuwirken.
Die für die Durchführung der Leistungen des Auftragnehmers gemäß den Unfallverhütungsvorschriften und den Vorschriften der Bau- und Berufsgenossenschaft erforderlichen Schutzausrüstungen im Allgemeinen sowie die persönliche Schutzausrüstung für die Arbeitnehmer im Speziellen sind unentgeltlich zur Verfügung zu stellen.
In diesem Zusammenhang wird ausdrücklich auf die Einhaltung der einschlägigen arbeitssicherheitstechnischen Vorschriften hingewiesen. Der Auftragnehmer ist zur deren Einhaltung verpflichtet. Die Beauftragung eines Sicherheits- und Gesundheitsschutz-Koordinators durch den Auftraggeber entbindet den Auftragnehmer hiervon nicht.
Toiletten- und Waschräume werden dem Auftragnehmer innerhalb der Baustelleneinrichtungsfläche in Form einer Mobiltoilette von der Bauherrschaft zur Verfügung gestellt.

*Hinweis: Allgemeine Vorbemerkungen zu den Dachabdichtungsarbeiten*
Grundlage der Leistungsbeschreibung sind die Allgemeinen Technischen Vertragsbedingungen - ATV -
für Bauleistungen VOB Teil C, insbesondere
ATV DIN 18299 Allgemeine Regelungen für Bauarbeiten
  jeder Art
ATV DIN 18338 Dachabdichtungsarbeiten
ATV DIN 18339 Klempnerarbeiten
ATV DIN 18459 Abbrucharbeiten
  DIN 18531 Abdichtung von Dächern
Fachregel für Abdichtungen (Flachdachrichtlinie)
in der jeweils aktuell gültigen Fassung.
Gegenstand dieser Ausschreibung ist die Erneuerung des  bestehenden Dachaufbaus des Daches über dem 3.OG der Realschule, inklusive des Herstellens einer Absturzsicherung und Notüberläufen. Art und Umfang der Leistungen werden nachfolgend beschrieben.

Bedingt durch den Bestand können die Vorgaben der DIN 18531-1 bzw. in den Fachregeln des Deutschen Dachdeckerhandwerkes (Flachdachrichtlinie) nicht alle eingehalten werden. Dies ergibt sich aus den vorhandenen Attikahöhen und Anschlüssen an aufgehende Bauteile.

Mit den im Leistungsverzeichnis enthaltenen Angaben über Bauart, Bauteil, Baustoff und Abmessungen gelten auch das Liefern der Stoffe und Bauteile sowie die Herstellungsvorgänge und -abläufe bis zur fertigen Leistung unter Zugrundelegung der anerkannten Regeln der Technik, der gesetzlichen und behördlichen Vorschriften und der Herstellerrichtlinien als beschrieben. Hierbei bedeutet "Bauart" das Herstellen durch Zusammenfügen der Stoffe und Bauteile bis zur fertigen Leistung.

In der Leistungsbeschreibung benannte Abmessungen und Stückzahlen sind vor Materialbestellung und -bearbeitung auf Übereinstimmung mit den örtlichen Gegebenheiten an der Baustelle zu überprüfen und mit der Bauleitung abzuklären.

Alle Anschlüsse sind gemäß Herstellervorschriften auszuführen. Stoffe ohne amtliches Prüfzeugnis bzw. ohne Zulassungsbescheid sind nicht zugelassen.

Für die Ausführung der Arbeiten gilt die eigenverantwortliche Massenerhebung durch den Auftragnehmer am Bau.

Erforderliche Vorkehrungen und Maßnahmen zur Ausführung der Arbeiten bei Frost und Feuchtigkeit sind zu treffen.

Das Prüfen der Vorleistungen anderer Unternehmer und des Bestandes hat so rechtzeitig zu erfolgen, dass evtl. Nacharbeiten ohne Terminverzögerung durchgeführt bzw. evtl. erforderl. Leistungsänderungen des Auftrag- nehmers rechtzeitig abgesprochen werden können.

Es ist darauf zu achten, dass angrenzende, oberflächen- fertige Bauteile (z.B. Fenster, Blechfassaden) nicht verschmutzt oder beschädigt werden.

Für die gesamte Dachabdichtung wird eine Gewährleistung von mindestens 10 Jahren gefordert.
Die an die Gebäude angrenzenden Flächen sind teilweise unbefestigt (Rasenfläche oder Pflanzenbewuchs). Das Gerüst steht teilweise auf Dachflächen von angrenzenden Gebäudeteilen.

An der Ostseite in Richtung Schulhof, wird eine Baustelleneinrichtungs- fläche (BE) ausgewiesen und umzäunt, die zur Anlieferung anfahrbar ist. Siehe hierzu Lageplan mit BE.
Das Fördern von Stoffen und Geräten muss außerhalb des Gebäudes über Hebezeuge nach Wahl des AN und/ oder die Fassadengerüste erfolgen. Auf die erschwerte Erreichbarkeit einzelner Gebäudebereiche wegen fehlander Anfahrbarket wird hingewiesen.

Die Abbruchstoffe sind entsprechend den Fraktionen zu trennen und zu sortieren. Das Abfahren der Behälter zur Entsorgung hat wegen der beengten Platzverhältnisse im Baubereich umgehend nach dem Befüllen zu erfolgen. Behälter dürfen nicht im allgemeinen Schulbereich aufgestellt werden, sondern nur im abgegrenzten Baubereich nach Absprache des Aufstellorts mit der Bauleitung.

### Titel 00 Baustelleneinrichtung

**00.1 Baustelle einrichten, vorhalten und räumen**
Baustelleneinrichtung für sämtliche aufgeführten Leistungen, sowie notwendige Gerätschaften, Werkzeuge und Hilfsmittel.

Baustelleneinrichtung in Abstimmung und Koordination mit dem Bauherrn oder dessen Vertreter, auf dem Grundstück des Auftraggebers, einschließlich Stellen eines Containers, als Material-, Geräte- und Rüstcontainer, aus Stahl, stapel- und koppelbar, Containergröße nach Erfordernis bis maximal 2,50 m x 3,10 m Stellfläche.

Bei der Aufstellung von Containern sind die vorgeschriebenen Sicherheitsabstände einzuhalten und erforderliche Bewegungsfreiräume für Feuerwehr- und Rettungsfahrzeuge sicherzustellen.

Bei der Lagerung von Material, Arbeitsmitteln und Geräten außerhalb des Gebäudes sind fortwährend Schutzmaßnahmen erforderlich. Hierbei sind besonders Verkehrsaufkommen durch andere am Bau tätige Gewerke und Firmen sowie Publikumsverkehr - auch Kinder - auf dem Grundstück zu berücksichtigen.

Die Lagerung von Bau- und Arbeitsstoffen innerhalb der Räumlichkeiten der Baustelle ist nicht möglich.

Verkehrssicherungsmaßnahmen sowie die spätere Säuberung von Zugangs- und Verkehrswegen ist mit dieser Position abgegolten. Komplette Baustelleneinrichtung zu Beginn einrichten, Vorhalten für den Zeitraum der Baumaßnahme und vollständige Räumung nach Fertigstellung der Arbeiten.
Menge: 1,000 psch

**00.2 Krangestellung**
Krangestellung
Hakenhöhe, Ausladung und Lasten nach Erfordernis Auftragnehmer. Oberkante höchstes Dach bei 28 m.
Platzbedarf 6,0 x 6,0m
Stromanschluss 63A TYP B 300 mA
Inkl. Funkfernbedienung mit Ladegerät und 2 Akkus
Inkl. Kabelsteuerung für Notbetrieb
Inkl. 2 Turmstücke
Auftselluntergrund Schulhof mit Asphaltdecke

Inklusive:
Transport, Montage und Demontage, 8 Wochen Miete
8 Wochen Versicherung, Unterbau, Rückbau und Abtransport, sowie 4 Wochen Vorhaltung.
Menge: 1,000 psch

**00.3 Kranführer inkl. Kranschein NEU**
Kranführer mit Kranschein zur Bedienung des Krans Pos. 00.2. Abrechnung nach tatsächlichem Aufwand.
Menge: 100,000 Std

### Titel 01 Vorbereitende Arbeiten

**01.1 Demontage Blitzschutz**
Abbau der vorhandenen Blitzschutzanlage, einschl. Halterungen. Die Verbindungen zu den Wandleitungen sind sorgfältig zu lösen, ohne Beschädigung der Wandleitungen zum späteren Wiederanschluss. Demontage, Abtransport und Entsorgung einschl. Entsorgungsgebühren.
Der Entsorgungsnachweis ist vorzulegen.
Menge: 136,000 m

**01.2 Attikablech demontieren, lagern**
Attika- Abdeckprofile aus Aluminium, 4-fach gekantet, Abwicklung ca. 600 mm, einschl. Halter, zerstörungsfrei demontieren und geordnet im Baustellenbereich lagern und schützen zum späteren Wiedereinbau. Einbauhöhe bis 18 m.
Menge: 136,000 m

**01.3 Abbruch Lichtkuppel**
Abbruch der Lichtkuppel
Ausführung auf Dachfläche, Größe 116 cm x 116 cm,
ausbauen und entsorgen, einschl. Entsorgungsgebühren.
Der Entsorgungsnachweis ist vorzulegen.
Menge: 1,000 St

**01.4 Dachablauf ausbauen**
Aufstockelemente der Dachabläufe, inkl. Kiesfang, ausbauen und entsorgen, einschl. Entsorgungsgebühren.
Der Entsorgungsnachweis ist vorzulegen.
Menge: 7,000 St

### Titel 02 Wärmedämmung tauschen

**02.1 Abbruch Abdichtung**
Dachabdichtung von Flachdach abbrechen, Abdichtung aus Bitumenabdichtungsbahn, Bahnendicke bis 2,5 mm, einschl. Trenn- und Schutzlagen, verklebt, 2-lagig, auf EPS, als Totalabbruch, einschl. aller An- und Abschlüsse,
Abbruch von Hand/mit handgeführten Kleingeräten, Ausführung staubarm, ohne Untergrundbeschädigung, anfallende Stoffe entsorgen einschl. Entsorgungsgebühren. Arbeitshöhe bis 20 m,
Abbruch von Hand/mit handgeführten Kleingeräten, Ausführung staubarm, ohne Untergrundbeschädigung,
anfallende Stoffe nach Abfallstoffen trennen, entsorgen einschl. Entsorgungsgebühren.
Menge: 1030,000 m2

**02.2 Abbruch Abdichtung Attikaanschluss bis 30cm**
Attikaanschluss der Bitumenabdichtungsbahn abbrechen, einschl. Klemmleiste und Befestigungsschienen, befestigt auf Stahlbetonattika, Höhe bis ca. 30 cm, Abwicklung ca. 55 bis 60 cm. Ausführung an zwei Attiken: Südost und Südwest. Arbeitshöhe bis 20 m. Anfallendes Material entsorgen einschl. Entsorgungsgebühren.
Menge: 36,000 m

**02.3 Abbruch Abdichtung Attikaanschluss bis 70cm**
Attikaanschluss der Bitumenabdichtungsbahn abbrechen, einschl. Klemmleiste und Befestigungsschienen, befestigt auf Stahlbetonattika, Höhe bis ca. 70 cm, Abwicklung ca. 55 bis 60 cm. Ausführung an restlichen Attiken. Arbeitshöhe bis 20 m. Anfallendes Material entsorgen einschl. Entsorgungsgebühren.
Menge: 100,000 m

**02.4 Abbruch Abdichtung Anschluss Aufgehende Bauteile**
Attikaanschluss der Bitumenabdichtungsbahn abbrechen, einschl. Klemmleiste und Befestigungsschienen, befestigt auf Stahlbetonattika, Höhe ca. 30 cm, Abwicklung ca. 55 bis 60 cm. Ausführung an zwei Attiken: Südost und Südwest. Arbeitshöhe bis 20 m. Anfallendes Material entsorgen einschl. Entsorgungsgebühren.
Menge: 36,000 m

**02.5 Abbruch Dämmung EPS**
Dämmung von Flachdach abbrechen, Dämmung aus zwei Lagen EPS abbrechen, 140mm EPS mit Bitumenbahn als Zwischenlage, 70mm EPS, einschl. Trenn- und Schutzlagen, bituminös, als Totalabbruch, einschl. aller An- und Abschlüsse, bis auf Dampfsperre, Arbeitshöhe bis 18 m, Abbruch von Hand/mit handgeführten Kleingeräten, Ausführung staubarm, ohne Untergrundbeschädigung, anfallende Stoffe nach Abfallstoffen trennen, anfallende Stoffe sachgerecht verpacken, im Behälter des AN sammeln, sachgrecht entsorgen einschl. Entsorgungsgebühren, Abfallschlüssel nach AVV 170203 Bau-/Abbruchabfall, Kunststoff.
Der Entsorgungsnachweis ist vorzulegen.
Menge: 1030,000 m2

**02.6 Dampfsperre neu andichten**
Dampfsperre neu andichten, Auflage auf Trapezblech,
Ausgleichs- und diffusionsdichte Schicht sd-Wert größer gleich 1500 m DIN 4108-3 (Dampfsperre), für nicht belüftetes Dach, aus Polymerbitumen-Schweißbahn DIN EN 13970, Dicke 3,5 mm, Einlage aus Aluminiumpolyesterkombination und Glasvlies 60 g/m2, Kaltbiegeverhalten kleiner gleich -25 Grad C, vollflächig auf vorh. Voranstrich aus Bitumen schweißen, einschl. Nähte und Stöße, Stöße versetzt angeordnet, einschl. An- und Abschlüsse bis OK Wärmedämmung,
Hersteller/Typ

'_____________________________________________'
vom Bieter einzutragen.
Menge: 1030,000 m2

**02.7 Dämmschicht neu PIR 023, 22 cm**
Wärmedämmschicht aus Polyurethan-Hartschaum (PIR) 023, Dicke des Schichtaufbaus 220mm,
windsogsicher mechanisch mit auf den Untergrund abgestimmten Befestigungsmitteln fixieren.
Brandverhalten nach DIN EN 13501-1:
Klasse E
Bemessungswert der Wärmeleitfähigkeit: 0,023 W/(mK),
liefern und montieren.
Hersteller/Typ

'_____________________________________________'
vom Bieter einzutragen.
Menge: 1030,000 m2

**02.8 Gefälleausgleich - 3% EPS 040**
Zusätzliche Gefälledämmschicht in Kehlen mit werkseitig vorgefertigten Platten aus Flachdachdämmung, als Ausgleich des bestehenden Gefälles, Neigung 3%, aus Polystyrol-Hartschaum (EPS) DIN EN 13163, Anwendungsgebiet DIN 4108-10 DAA, hohe Druckbelastbarkeit - dh, Bemessungswert der Wärmeleitfähigkeit max. 0,040 W/(mK); Baustoffklasse DIN 4102-1 B1 (schwerentflammbar), Dicke des Schichtaufbaus 20 mm bis 160 mm, dicht gestoßen und im Verband verlegen, gemäß Gefälleplan (inkl. Kehlgefälle), windsogsicher auf PIR Pos. 02.7 verkleben.
Hersteller/Typ

'_____________________________________________'
vom Bieter einzutragen.
Menge: 250,000 m2

**02.9 Dachreiter mit Gefälle 3% EPS 040**
Zusätzliche Gefälledämmschicht in Kehlen mit werkseitig vorgefertigten Platten aus Flachdachdämmung, Neigung 3%, aus Polystyrol-Hartschaum (EPS) DIN EN 13163, Anwendungsgebiet DIN 4108-10 DAA, hohe Druckbelastbarkeit - dh, Bemessungswert der Wärmeleitfähigkeit max. 0,040 W/(mK); Baustoffklasse DIN 4102-1 B1 (schwerentflammbar), Dicke des Schichtaufbaus 20 mm bis 160 mm, dicht gestoßen und im Verband verlegen, gemäß Gefälleplan (inkl. Kehlgefälle), windsogsicher auf EPS 02.8 verkleben.
Hersteller/Typ

'_____________________________________________'
vom Bieter einzutragen.
Menge: 250,000 m2

**02.10 Gefälle 2% an Dachablauf EPS 040**
Zusätzliche Gefälledämmschicht in Kehlen mit werkseitig vorgefertigten Platten aus Flachdachdämmung, im Bereich des Dachablaufs, Neigung 2%, aus Polystyrol-Hartschaum (EPS) DIN EN 13163, Anwendungsgebiet DIN 4108-10 DAA, hohe Druckbelastbarkeit - dh, Bemessungswert der Wärmeleitfähigkeit max. 0,040 W/(mK); Baustoffklasse DIN 4102-1 B1 (schwerentflammbar), Dicke des Schichtaufbaus 20 mm bis 80 mm, dicht gestoßen und im Verband verlegen, gemäß Gefälleplan (inkl. Kehlgefälle), windsogsicher auf PIR 02.7 verkleben.
Hersteller/Typ

'_____________________________________________'
vom Bieter einzutragen.
Menge: 32,000 m2

**02.11 Kehle von Dachreitern an Rändern zuschneiden**
Kehle von Gefälledämmung der Dachreiter in Randbereichen gemäß anliegender Dämmung zurechtschneiden.
Menge: 124,000 m

### Titel 03 Dachabdichtungsarbeiten

**03.1 Dachfläche reinigen**
Prüfen und Reiningen der Dachfläche von groben Verschmutzungen, Untergrund Trapezblechdach mit EPS-Dämmung mit Bitumen-Anstrich, anfallende Stoffe entsorgen einschl. Entsorgungsgebühren.
Menge: 1080,000 m2

**03.2 Dachabdichtung EPDM**
Einlagige Dachabdichtung, EPDM-BV-K-PV-1,3/1,5
gemäß DIN 18 531 1-5 DE und DIN/TS 20000-201,
aus Ethylen-Propylen-Dien-Terpolymer-Kunststoffbahnen (EPDM), thermoelastisch, nicht durch Weichmacher elastifiziert, mit durchgehend homogener Dichtschicht, (keine unterschiedlichen Schichten- Ober- oder Unterschicht) und nicht durch eine Einlage getrennt, hohe Chemikalienbeständigkeit, hohe Kälteflexibilität, bitumenverträglich, PVC-, bitumen-, chlor- und schwermetallfrei, dämmstoffneutral, durchwurzelungs- und rhizomfest nach FLL,
schadstoffarm, gewässerschonend, ressourcenschonend, keine aquatische Ökotoxizität gemäß Prüfung nach DIN EN ISO 8692, DIN EN ISO 6341, DIN EN ISO 11348-2, DIN 38415-T3 + ISO 13829
Klasse E nach DIN EN 13501-1, widerstandfähig gegen Flugfeuer und strahlende Wärme (harte Bedachung) nach DIN CEN/TS 1187 (Broof t1) für geprüfte Bauarten, mit CE-Kennzeichnung nach DIN EN 13956 (FPC-Zertifikat) und
Produktdeklaration:
Umwelt-Produktdeklaration (EPD) nach ISO 14025:2006 und EN 15804:2012+A2:2019/AC:2021
Hersteller zertifiziert nach ISO 9001, ISO 14001, ISO 50001 und ISO 45001.
Dicke: 1,3/1,5 mm Dichtschicht + Kaschierung,
Farbe: weiß/hellgrau/schiefergrau (matt)
nach Herstellervorschrift im überdeckten Bahnenrand mechanisch befestigen (Saumbefestigung), einschl. homogener Nahtverbindung.
Anzahl und Anordnung der nachweislich geeigneten Befestigungselemente sind vom Auftragnehmer gem.
DIN EN 1991-1-4 nachzuweisen.

Hersteller/Typ

'_____________________________________________'
vom Bieter einzutragen.
Menge: 1080,000 m2

**03.3 Dachabdichtung Attika bis 30cm**
Abdichtung von Dächern, aus EPDM-Bahnen, wie zuvor beschrieben, jedoch Ausführung an Attika, hochführen der Abdichtungsbahn an Attikaaufkantungen aus Sperrholzplatte und Dämmung, H= bis ca. 30 cm, einschl. Verlegung auf Attikaoberseite, B= ca. 35 cm, Untergrund Holzbohle.
Abdichtungsbahnen, Zuschnitt ca. 75 cm, bis über die Attika-Platte führen, ca. 5 cm überhängen lassen, befestigen und nach Herstellervorschriften eindichten.
Menge: 36,000 m

**03.4 Dachabdichtung Attika bis 70cm**
Abdichtung von Dächern, aus EPDM-Bahnen, wie zuvor beschrieben, jedoch Ausführung an Attika, hochführen der Abdichtungsbahn an Attikaaufkantungen aus Sperrholzplatte und Dämmung, H= bis ca. 70 cm, einschl. Verlegung auf Attikaoberseite, B= ca. 35 cm, Untergrund Holzbohle.
Abdichtungsbahnen, Zuschnitt ca. 75 cm, bis über die Attika-Platte führen, ca. 5 cm überhängen lassen, befestigen und nach Herstellervorschriften eindichten.
Menge: 100,000 m

**03.5 Dachabdichtung aufgehende Wände**
Abdichtung von Dächern, aus EPDM-Bahnen, wie zuvor beschrieben, jedoch Ausführung an aufgehenden Wänden, hochführen der Abdichtungsbahn an WC Kernen. Befestigungsuntergrund: Stahlbeton mit Wärmedämmverbundsystem.
Menge: 36,000 m

**03.6 Zulage Innen- und Aussenecken**
Innen- und Außenecken als Formteile, passend zu vorbeschriebener Dachabdichtung aus EPDM-Bahnen, liefern und nach Herstellervorschrift einbauen.
Menge: 14,000 St

**03.7 Randfixierung**
Liefern und Montieren der mechanischen Randfixierung an allen Aufkantungen der Attika, aufgehenden Wänden, Dachlüftern, Lichtkuppeln, etc.,
Klemmleiste, Klemmschiene aus Aluminium, Breite ca. 60 mm, mit Edelstahlschrauben und Dichtungsunterlagen befestigt. Befestigungsuntergrund siehe vorbeschriebene Posistionen.
Menge: 202,000 m

**03.8 Lichtkuppel RWA, öffenbar, durchsturzsicher**
Lichtkuppel als natürliches Rauch- und Wärmeabzugsgerät
(RWA) DIN EN 12101-2 liefern und auf Dachdecke montieren.
Form rechteckig, 116 x 116 cm, lichtdurchlässig, aus Kunststoffverglasung, opal-weiß, Brandverhaltensklasse DIN EN 13501-1 C -s2, d0 (schwerentflammbar), einschl. Aufsetzkranz, aus Polyvinylchlorid (PVC), wärmegedämmt Höhe 50 cm,
einschl. komplette Steuereinheit, Spindelmotor mit 50mm Hub, Rauchmelder, Lüftungsfunktion mit Schalter, einschl. Installation von bauseitigen Klemmkasten.
Montage über vorhandenen Dachausschnitt auf Dampfsperre aufgelegt einschl. Dichtungsband und durchgehende Verschraubung, befestigen in Trapezblech, Lichte Öffnung des Deckendurchbruchs ca. 120 x 120cm, Lichtkuppelkonstruktion umlaufend thermisch getrennt.

Hersteller/Typ

'_____________________________________________'
vom Bieter einzutragen.
Menge: 1,000 St

**03.9 Durchsturzsicherung, Lichtkuppel**
Durchsturzsicherung für zuvor beschriebene Lichtkuppel rund, Einbau in Aufsetzkranz, verzinkte Ausführung, bestehend aus Stahl-Gittermatte, mit Prüfbescheinigung "durchsturzsicher" BG Bau-Nr. 06017,
Maße Aufsetzkranz Maße: 116 x 116 cm.
Menge: 1,000 St

**03.10 Eindichten Lichtkuppel**
Anschluss der Abdichtung aus EPDM-Bahnen, wie zuvor beschrieben, Ausführung an neue Lichtkuppel, 116 x 116 cm, 03.8 Anschlusshöhe mind. 20 cm, Befestigungsuntergrund Aufsatzkranz aus Kunststoff.
Menge: 1,000 St

**03.11 Eindichten Dachlüfter**
Anschluss der Abdichtung aus EPDM-Bahnen, wie zuvor beschrieben, Ausführung an Dachlüftern, 40 x 40 cm, Anschlusshöhe mind. 20 cm, Befestigungsuntergrund Dachlüfter.
Menge: 12,000 St

**03.12 Dachablauf DN 100, senkrecht (inkl. eindichten)**
Dachablauf für Flachdächer als Flächenablauf, für Freispiegelentwässerung, aus Polyurethan (PUR), DN 100, 2-teilig mit Aufstockelement für Dämmschichtdicken bis 350 mm, mit passendem Dämmkörper aus Polyurethan, Auslauf senkrecht, mit Klemmflansch für Kunststoff-Abdichtungsbahnen, Untergrund Trapezblechdach, Durchmesser DN 100, einschl. Anschluss an Installation mit Sanierungsanschlusselement in vorhandene Rohrleitung, einschließlich Anarbeiten und Andichten der Abdichtungsbahnen an Dachablauf.

Hersteller/Typ

'_____________________________________________'
vom Bieter einzutragen.
Menge: 7,000 St

**03.13 Notüberläufe DN 100 Attika (inkl. eindichten)**
Notüberlauf liefern und einbauen, als Attikaablauf, mit Gefälle nach außen, Rundrohr- Attikaablauf aus Edelstahl rostfrei, Werkstoffnummer 1.4301, nach DIN EN 1253-2 mit erhöhtem Qualitätsstandard gemäß RAL-Güteshy;zeichen GZ-694, mit Schraubflansch-Konstruktion, Nennweite DN 100, Ablaufleistung minestens 6,20 l/s, mit Speier als Edelstahl-Rundrohr, Länge angepasst an Attikastärke, ca. 800 mm, mit Dachbahnanschluss passend zur Dachabdichtung, einschl. Rohrblende aus Aluminiumblech beschichtet, entsprechend Attikaabdeckung, einschl. Abdichtungsanschluss an Dachbahnen, einschl. Kiesfang, einschließlich Anarbeiten und Andichten der Abdichtungsbahnen an Notüberlauf.
Einbau in zu erstellenden Attikadurchbruch (Kernbohrung wird gesondert vergütet).

Hersteller/Typ

'_____________________________________________'
vom Bieter einzutragen.
Menge: 6,000 St

**03.14 Durchbrüche Attika für Notüberläufe DN 100 herstellen**
Wanddurchbruch in Fassade herstellen,
Fassade aus Eternitplatten, Dämmstoff, Sperrholz.
Holzständerkonstruktion 160mm
Dicke über 25 bis 36 cm, für Notüberlauf DN 100
Menge: 6,000 St

**03.15 Mobile Anschlagseinrichtung inkl. PSA**
Sicherung bei Arbeiten mit Absturzgefahr (z.B. beim Austausch der Lichtkuppel) nach ASR bzw. DGUV Information 201-056 einschließlich PSA und mobilem Personenanschlagpunkt für die Dauer der Arbeiten für zwei Personen gleichzeitig. Die Anschlagsicherung kann mit Öse und Dübel am Treppenturm (Stahlbeton mit Wärmedämmverbundsystem) erfolgen.
Menge: 1,000 psch

### Titel 04 Absturzsicherung

**04.1 Planung Sicherheitsgeländersystem**
Planung des Sicherheitsgeländersystems, einschließlich Übergabe der Planunterlagen an die Bauherrschaft (PDF und DWG 2000).
Menge: 1,000 St

**04.2 Montagedokumentation gemäß DGUV-I 201-056.**
Erstellung einer Montagedokumentation für das gesamte Sicherheitsgeländersystem gemäß DGUV-I 201-056 und der Herstellervorgabe mit nachfolgenden Mindestinhalten:
- Objekt-Adresse
- Produkte / Befestigungsmittel
- Montagefirma / Monteur
- Dachaufsichtplan inklusive Geländerpositionen
- Fotodokumentation
Eine vollständige Montagedokumentation ist nach Abschluss der Arbeiten an den Auftraggeber zu übergeben.
Menge: 1,000 St

**04.3 Sicherheitsgeländer für nicht öffentlich genutzte Flächen, selbsttragend, höhenverstellbar**
Seitenschutz-System aus Aluminium für nicht öffentliche Flachdach-Terassen mit bauaufs. Zulassung / Bauartgenehmigung. Das Seitenschutz-System wird auf Flachdächern als selbsttragendes System auf die oberste Abdichtungslage aufgestellt.
Der Fuß umfasst folgende Komponenten:
- Stützenhalter mit Möglichkeit zum Niveauausgleich von bis zu 500mm und Auslegerschiene aus Aluminium mit Endkappe zum Schutz der Abdichtung.
- Gegengewicht (25kg) aus Kunststoff. Die Gegengewichte sind auf den Auslegerschienen mechanisch befestigt, um ein missbräuchliches Verschieben zu vermeiden.
- Stützen, mindestens 1100mm, Absturzöhe ab 12m über Belagebene mit höhenverstellbaren Hand- und Knielaufhaltern.
Die Höhe des Handlaufes und die Abstände zwischen den Geländerprofilen müssen gemäß den relevanten Normen ausgeführt sein.
In den Ecken werden die Geländerprofile durch winkelvariable Eckformteile miteinander verbunden.
Die Enden der Geländerprofile werden mit PVC-Abschlusskappen verschlossen.
Farbton: Aluminium natur.
Liefern und Montieren.
Die Montage ist durch ein qualifiziertes Unternehmen nach Herstellerangaben auszuführen.
Hersteller/Typ

'_____________________________________________'
vom Bieter einzutragen.
Menge: 320,000 m

### Titel 05 Klempnerarbeiten

**05.1 Attikaabdeckung, gelagert, wieder einbauen**
Wiedereinbau der seitlich gelagerten, zuvor ausgebauten Abdeckbleche von Pos. 01.2
Menge: 136,000 m

**05.2 Attikaabdeckung Ersatz für beschädigte liefern, einbauen**
Lieferung von neuen Blechen als Ersatz für beschädigte Bestandsbleche. Abrechnung Einbau gem. Pos. 02.05.01 .
Abdeckung mit Attikablech, Aluminium, Dicke 1,5 mm, Alu natur, glatt, Abwicklung ca. 600 mm, 4 Kantungen, Befestigung verdeckt mit durchgehenden Haftblechstreifen, Unterlegen der Halter mittels Gummi, Untergrund Holz, einschl. Dehnungsvorrichtungen und Trennlage.
Menge: 20,000 m

### Titel 06 Wartungsarbeiten

**06.1 Wartung Sicherheitsgeländer 4 Jahre**
Wartung des Sicherheitsgeländers, während der Gewährleistungsfrist.
Der Wartungsvertrag läuft automatisch nach Schlussabnahme der Leistung nach der Gewährleistungsdauer von 4 Jahren aus.
Jährliche Prüfung der Handläufe, Stützen und Gegengewichten auf Stabilität, Inspektion und Sichtkontrolle,
Die Überprüfungen sind in einem Inspektionsbericht/ Prüfbuch festzuhalten und jährlich zu übergeben. Eine Wartung pro Jahr.
Die Wartungsgänge sind schriftlich zu dokumentieren und dem Auftraggeber zu übergeben.
Menge: 4,000 J
